# Migration 65307,65308 VBA A113
Angebotsaufforderung (GAEB 90, DA83)
Vergabenummer: NOO-2025-0237
Eröffnung: 14.10.25 09:00
Ende der Zuschlagsfrist: 04.11.25
Währung: EUR
Auftraggeber: Bundesrepublik Deutschland vertreten durch

## Migration 65307,65308 VBA A113
Datum: 07.04.26

### Hauptgruppe 0 Migration 2x Verkehrsschranken A113

#### Untergruppe 0.0 Bestand / Tiefbau

**0.0.0001 Rückbau Bestandsanlage kompl.**
Demontage und vollständiger Rückbau einer vorhandenen
Verkehrsschrankenanlage einschließlich Schrankenbaum,
Antriebseinheit, Lager-/Gelenkteilen,
Steuerungskomponenten, Warn- und Signaleinrichtungen
sowie zugehöriger örtlicher Verkabelung bis zu den
definierten Übergabepunkten.
Der Rückbau umfasst die geordnete Außerbetriebnahme,
Kennzeichnung, Trennung und Entsorgung nicht
weiterzuverwendender Komponenten. Beschädigungen an
angrenzenden Bestandsanlagen sind auszuschließen;
erforderliche Schutzmaßnahmen sind in die Leistung
einzukalkulieren.
Die Prüfung der Weiterverwendbarkeit des vorhandenen
Fundaments ist eingeschlossen. Abbruch bzw.
Neuherstellung des Fundaments ist nicht in dieser
Position enthalten, sondern in Position 0.0.0003.
Menge: 1,000 St

**0.0.0002 Rückbau Restanlage o. Baum**
Demontage der verbliebenen Komponenten einer
Bestandsanlage, bei der der Schrankenbaum bereits
entfernt wurde. Leistungsumfang: Antriebseinheit,
Lager-/Gelenkteile, Gehäuse, Steuerungs- und
Kommunikationseinheiten, Signaleinrichtungen sowie
zugehörige Verkabelung bis zu den definierten
Übergabepunkten.
Die Leistung ist so auszuführen, dass vorhandene
Kabeltrassen, Schutzrohre und anschließende
Infrastruktur, soweit weiter zu verwenden, nicht
beschädigt werden.
Die Prüfung der Weiterverwendbarkeit des vorhandenen
Fundaments ist eingeschlossen. Abbruch bzw.
Neuherstellung des Fundaments ist nicht in dieser
Position enthalten, sondern in Position 0.0.0003.
Menge: 1,000 St

**0.0.0003 Fundament prüfen/ertüchtigen**
Prüfung der vorhandenen Fundamente beider
Verkehrsschrankenanlagen auf Tragfähigkeit,
Gebrauchstauglichkeit, Lage, Verankerungsmöglichkeit,
Korrosionszustand und Kompatibilität mit der neu zu
liefernden Anlage.
Soweit Bestandsfundamente nicht nachweisbar geeignet
sind, sind diese zu ertüchtigen oder durch neue
Stahlbetonfundamente einschließlich erforderlicher
Bewehrung, Ankerpunkte und Anschlussdetails zu
ersetzen. Die Auslegung hat auf Grundlage der
Ausführungsplanung und der statisch maßgebenden Lasten
der gewählten herstellerneutralen Lösung zu erfolgen.
Einschließlich Wiederherstellung angrenzender Flächen
und fachgerechter Entsorgung anfallender Stoffe.
Menge: 2,000 St

**0.0.0004 Bestandsschleifen anpassen**
Messtechnische Prüfung der vorhandenen
Induktionsschleifen einschließlich Leitungswege,
Anschlussstellen und Detektorzuordnung auf
Durchgängigkeit, Kurzschlussfreiheit, plausible
Induktivität und sichere Funktion.
Soweit für die Einbindung in die neue
Schrankensteuerung erforderlich, sind vorhandene
Anschlüsse, Klemmen, Anschlussdosen und
Schleifendetektoren anzupassen oder punktuell instand
zu setzen. Die Weiterverwendung der vorhandenen
Induktionsschleifen ist vorrangig sicherzustellen.
Neue Fahrbahnschnitte sind nur bei nachgewiesenem
Defekt und nach Freigabe durch den AG zulässig; hierfür
erforderliche Kleinleistungen sind mit
einzukalkulieren.
Menge: 2,000 St

#### Untergruppe 0.1 Lieferung / Material

**0.1.0001 Vertikal-Sperrschranke**
Lieferung und Montage einer elektromechanischen,
vertikal schwenkbaren Verkehrsschrankenanlage für den
Tunnelbetrieb, je Fahrspur eine Anlage, mit einer
wirksamen Sperrbreite von ca. 4,0 m.

Gefordert ist eine robuste, korrosionsgeschützte
Ausführung für den straßenseitigen Außeneinsatz im
Tunnelumfeld. Öffnungsprinzip: vertikales
Schwenken/Hochklappen des Schrankenbaums ohne
zusätzlichen Hubmechanismus.
Die Antriebstechnik muss sanftes Anfahren und Abbremsen
ermöglichen; die Öffnungs- und Schließzeiten sind im
Rahmen der herstellerspezifischen Möglichkeiten
parametrierbar auszulegen. Richtwert für die
Ausführungsplanung: ca. 15 s bis 25 s je
Bewegungsrichtung; maßgeblich ist der im Zuge der Werk-
und Montageplanung freigegebene Sollwert.
Menge: 2,000 St

**0.1.0002 LED-Signale Schrankenbaum**
Lieferung und Montage roter LED-Signale am
Schrankenbaum, insgesamt 16 Stück, gleichmäßig auf
beide Schrankenbäume verteilt.
Die Signalisierung ist so auszuführen, dass der
Sperrzustand und die Schrankenbewegung für
Verkehrsteilnehmer eindeutig erkennbar sind. Die
Leuchten sind synchron und entsprechend der
freigegebenen Steuerlogik anzusteuern.
Einschließlich mechanischer Befestigung,
Leitungsführung im bzw. am Schrankenbaum und Anschluss
an die Schrankensteuerung.
Menge: 16,000 St

**0.1.0003 Warnbaken vor Schrankenbaum**
Lieferung und Montage von Warnbaken bzw. gleichwertigen
passiven Warn- und Leitkörpern im Vorfeld jeder
Schrankenanlage zur Verbesserung der Sichtbarkeit und
zur Führung des Verkehrs.
Ein unterhalb des Schrankenbaums mitlaufender
Unterfahrschutz ist nicht Leistungsbestandteil.
Maßgeblich ist eine vor dem Schrankenbaum angeordnete
Warnlösung, die die örtlichen Platzverhältnisse
berücksichtigt und den Fahrraum nicht unzulässig
einschränkt.
Ausführung einschließlich Befestigungsmittel,
retroreflektierender Kennzeichnung und erforderlicher
Halterungen.
Menge: 2,000 St

**0.1.0004 Anprallschutz Schrankenfuß**
Lieferung und Montage eines passiven Anprallschutzes
zum Schutz des Schrankenfußes bzw. Antriebsgehäuses vor
Fahrzeuganprall.
Die Schutzkonstruktion ist an die örtlichen
Platzverhältnisse anzupassen und korrosionsgeschützt
auszuführen. Zulässig sind Poller-, Bügel- oder
Plattenkonstruktionen, sofern Schutzwirkung,
Zugänglichkeit für Wartung und Entwässerung
gewährleistet bleiben.
Einschließlich aller Befestigungs- und Anschlussmittel.
Menge: 2,000 St

**0.1.0005 Lokale Statusanzeige**
Lieferung und Montage einer örtlich sichtbaren
Statusanzeige je Schrankenanlage zur Anzeige der
wesentlichen Betriebszustände.
Die Anzeige ist robust, witterungsbeständig und an die
freigegebene Steuerlogik anzubinden.
Einschließlich Befestigung, Verdrahtung und
Beschriftung.
Menge: 2,000 St

**0.1.0006 Außenschaltschrank**
Lieferung und Montage eines wetterfesten
Außenschaltschranks je Anlage zur Aufnahme der
Schrankensteuerung, der Schnittstellen- und
Schutztechnik sowie notwendiger Hilfseinrichtungen.
Schutzart mindestens IP54; für exponierte Komponenten
ist eine höherwertige Ausführung zulässig. Der Schrank
ist für den Tunnelrandbereich, Feuchte, Sprühnebel und
Streusalz geeignet auszuführen. Erforderlicher
Kondensationsschutz ist vorzusehen.
Einschließlich Dokumentenfach, Schließsystem nach
AG-Vorgabe, Kabelverschraubungen, Beschriftung und
Montagezubehör.
Menge: 2,000 St

**0.1.0007 Steuer-/Schnittstelleneinheit**
Lieferung, Montage und Parametrierung einer
herstellerneutralen Steuerungs- und
Schnittstelleneinheit für den vollautomatischen und
lokalen Betrieb der jeweiligen Schrankenanlage.
Die Einheit muss die Einbindung in die bestehende
Bedien- und Leitarchitektur sicherstellen. Maßgeblicher
Befehls- und Rückmeldeweg ist die bestehende
Architektur über Unterzentrale 65 und vorhandene
Streckenstation bzw. gleichwertige Bestandskomponenten.
Eine direkte LWL-Anbindung der Schranken oder eine
direkte SPS-Kopplung an die übergeordnete
Tunnelleittechnik sind nicht Leistungsbestandteil.
Erforderliche Betriebszustände und Rückmeldungen:
offen, geschlossen, Bewegung, Störung,
Ortsbetrieb/Wartungsbetrieb sowie weitere AG-seitig
definierte Signale. Ereignisprotokollierung und sichere
Parametrierbarkeit sind vorzusehen.
Menge: 2,000 St

**0.1.0008 Hinderniserkennung**
Lieferung und Montage der für die Hinderniserkennung
erforderlichen Detektor- und Logikkomponenten zur
Auswertung vorhandener Induktionsschleifen bzw.
gleichwertiger fahrzeugbezogener Detektionssignale.
Eine Personenerkennung ist nicht gefordert. Wird ein
Hindernis im relevanten Fahrbereich erkannt, darf ein
Schließbefehl nicht eingeleitet werden bzw. ein
laufender Schließvorgang ist unverzüglich zu stoppen.
Eine automatische Wiederöffnung infolge der
Hinderniserkennung ist nicht zulässig; Wiederanlauf nur
gemäß freigegebener Logik.
Einschließlich Parametrierung, Integration in die
Schrankensteuerung und Anzeige/Störmeldung.
Menge: 2,000 St

**0.1.0009 Überspannungsschutz**
Lieferung und Montage sämtlicher für die
Schrankenanlagen erforderlichen
Überspannungsschutzeinrichtungen für Energie-, Steuer-
und Kommunikationsleitungen.
Die Ausführung umfasst mindestens einen kombinierten
Schutz für die Hauptstromzuführung sowie abgestimmte
Schutzgeräte für empfindliche Signal- und Datenpfade.
Die Einbindung in Erdung und Potentialausgleich ist
fachgerecht herzustellen und zu dokumentieren.
Ein Trenntransformator ist nicht Leistungsbestandteil.
Menge: 1,000 Psch

**0.1.0010 Lokales Bedientableau**
Lieferung und Montage eines vandalismussicheren lokalen
Bedientableaus je Schrankenanlage für autorisierte
Vor-Ort-Bedienung.
Mindestausstattung: Freigabe durch Schlüsselschalter
oder gleichwertige Autorisierung, Taster für Öffnen und
Schließen, Stopp-/Not-Halt-Funktion nach freigegebener
Sicherheitslogik sowie eindeutige Beschriftung.
Einschließlich Verkabelung, Anschluss, Schließzylinder
nach AG-Vorgabe und Abstimmung der Vorranglogik mit dem
AG.
Menge: 2,000 St

**0.1.0011 LED-Warnleuchten**
Lieferung und Montage gelber LED-Warnleuchten,
insgesamt vier Stück, je Schrankenanlage zwei
Warnleuchten.
Die Warnleuchten sind synchron anzusteuern und während
der Schrankenbewegung bzw. entsprechend der
freigegebenen Stör- und Warnlogik zu betreiben. Die
Ausführung ist robust, witterungsbeständig und für den
Außenbetrieb geeignet.
Einschließlich Befestigung, Verdrahtung und Anschluss
an die Schrankensteuerung.
Menge: 4,000 St

#### Untergruppe 0.2 Dienstleistungen

**0.2.0001 Elektroinstallation kompl.**
Fachgerechter Aufbau der gesamten Elektroinstallation
der beiden Schrankenanlagen einschließlich Montage und
Verdrahtung aller gelieferten Komponenten nach
freigegebenen Stromlauf- und Anschlussplänen.
Umfang: Hauptschalter, Schutzorgane, Klemmen,
Netzteile, Steuerungskomponenten, Erdungs- und
Potentialausgleichsanschlüsse, Kennzeichnung,
Beschriftung sowie alle notwendigen
Verdrahtungsarbeiten innerhalb der Schaltschränke und
an den Feldkomponenten.
Einschließlich Erstprüfung der neu errichteten bzw.
geänderten Niederspannungsinstallation.
Menge: 1,000 Psch

**0.2.0002 Stromversorgungskabel**
Verlegen und Anschließen der erforderlichen
Stromversorgungskabel zwischen vorhandenen
Einspeisepunkten und den neuen Schrankenanlagen bzw.
Außenschaltschränken.
Die Verlegung hat innerhalb der vorhandenen, nutzbaren
Kabeltrassen, Schutzrohre und Kabelwege zu erfolgen.
Herstellung neuer Kabeltrassen ist nicht
Leistungsbestandteil und nur bei nachgewiesenem Bedarf
sowie nach gesonderter Freigabe zulässig.
Einschließlich Kennzeichnung, Zugentlastung, Abschluss,
Prüfung und Dokumentation.
Menge: 50,000 m

**0.2.0003 Steuer-/Signalkabel**
Verlegen und Anschließen aller erforderlichen Steuer-,
Melde- und Signalkabel zwischen Außenschaltschrank,
Antrieben, Signaleinrichtungen, Bedientableaus,
Detektoren und Übergabepunkten zur
Bestandsinfrastruktur.
Die Verlegung hat innerhalb der vorhandenen, nutzbaren
Kabeltrassen, Schutzrohre und Kabelwege zu erfolgen.
Schirmung, Potentialbezug, Kennzeichnung und Trennung
energierelevanter und signaltechnischer Systeme sind
fachgerecht sicherzustellen.
Einschließlich Prüfung auf Durchgängigkeit,
Aderzuordnung und Dokumentation.
Menge: 50,000 m

**0.2.0004 Potentialausgleich/Erdung**
Herstellung bzw. Ergänzung eines durchgängigen
Potentialausgleichs- und Erdungssystems für die gesamte
Schrankeninstallation.
Alle berührbaren leitfähigen Teile der Schrankenanlagen
sind in den Schutzpotentialausgleich einzubeziehen.
Soweit örtlich erforderlich, sind vorhandene
Erdungspunkte anzubinden bzw. zu ergänzen. Messwerte
und Anschlussführung sind zu dokumentieren.
Einschließlich notwendiger Messungen nach den
einschlägigen DIN-VDE-Bestimmungen.
Menge: 1,000 Psch

**0.2.0005 Anbindung/Anpassung UZ65**
Parametrierung, Signalanpassung, I/O-Abgleich,
Protokoll- bzw. Schnittstellenanpassung und funktionale
Einbindung der neuen Schrankenanlagen in die bestehende
Unterzentrale 65 einschließlich der zugehörigen
Bestandsarchitektur.
Leistungsziel ist die vollständige Bedienbarkeit,
Status- und Störmeldung der Schrankenanlagen innerhalb
der freigegebenen Bestandsarchitektur. Die Ausführung
umfasst die Abstimmung der Telegramme, Kontaktbilder,
Melde- und Quittierungslogik mit dem AG.
Einschließlich End-to-End-Prüfung der Befehls- und
Rückmeldeketten über die vorhandenen Systeme. Eine
direkte Neuanbindung der Schranken an die übergeordnete
Tunnelleittechnik außerhalb der Bestandsarchitektur ist
nicht Leistungsbestandteil.
Menge: 1,000 Psch

**0.2.0006 Inbetriebn./Probebetrieb**
Gesamtheitliche Inbetriebnahme der beiden
Schrankenanlagen nach Abschluss von Montage und
Integration einschließlich Parametrierung,
Funktionsprüfungen und Probebetrieb.
Funktionsumfang: Öffnen/Schließen, Endlagen,
Signalisierung, örtliche Bedienung, Hinderniserkennung,
sichere Stopplogik, Wiederanlauf gemäß Freigabelogik,
Status- und Störmeldungen sowie Wiederinbetriebnahme
nach Spannungsausfall gemäß freigegebenem
Bestandskonzept.
Durchführung eines mindestens siebentägigen
Probebetriebs unter realen Betriebsbedingungen mit
Protokollierung, Störungsbearbeitung und
Feinjustierung.
Menge: 1,000 Psch

**0.2.0007 Werks-/Montageplanung**
Erstellung der vollständigen Werk-, Montage- und
Ausführungsplanung für die beiden Schrankenanlagen.
Umfang: Aufmaß, Bestandsaufnahme,
Schnittstellenplanung, Stromlaufpläne, Kabellisten,
Klemmenpläne, Fundament- und Aufstellungsdetails,
Montagekonzept, Sperrpausenplanung, Arbeitsschutz- und
Inbetriebnahmekonzept.
Die Planung hat die Nutzung vorhandener Kabeltrassen,
die Bestandsarchitektur UZ 65 sowie die
herstellerneutrale Ausgestaltung verbindlich zu
berücksichtigen.
Menge: 1,000 Psch

**0.2.0008 Dokumentation**
Erstellung und Übergabe der vollständigen
Anlagendokumentation in deutscher Sprache in digitaler
Form.
Mindestumfang: Schalt- und Klemmenpläne, Kabellisten,
Lage- und Aufstellungspläne, Parametrierstände, Prüf-
und Messprotokolle, Abnahmeunterlagen,
Wartungsunterlagen, Ersatzteil- und
Verschleißteillisten sowie as-built-Unterlagen.
Die Dokumentation ist revisionsfähig zu erstellen und
dem AG geordnet zu übergeben.
Menge: 1,000 Psch

**0.2.0009 Prüfung/Abnahme**
Organisation, Durchführung und Begleitung aller
erforderlichen Prüfungen, Vorführungen und der
förmlichen Abnahme der Schrankenanlagen.
Einschließlich Funktionsnachweisen, Elektroprüfungen,
Kommunikations- und Integrationstests,
Mängelbearbeitung, Abnahmeprotokollen und Einweisung
des Betreiberpersonals.
Die Abnahme hat auf Basis der freigegebenen
Planungsunterlagen, der vertraglich geforderten
Funktionen und der dokumentierten Prüfergebnisse zu
erfolgen.
Menge: 1,000 Psch

USt %: 19,00
